# CHAU - Chausseestraße 7, 10115 Berlin
Angebotsaufforderung (GAEB DA XML 3.3, DA83)
Projekt: CHAU
Währung: EUR
Vergabeart: Freihändige Vergabe
Abgabeort: Covivio Immobilien GmbH Lietzenburger Str. 90 10719 Berlin F
Ausführungsbeginn: 31.10.2025
Ausführungsende: 21.11.2025
Sicherheit Vertragserfüllung %: 0,00
Sicherheit Gewährleistung %: 0,00
Auftraggeber: Covivio Wohnen GmbH, c/o Covivio Immobilien GmbH, Lietzenburger Str. 90, 10719 Berlin
Ausführungsort: CHAU, Chausseestraße 7, 10115 Berlin
Erstellt mit: 5 240724, NOVA AVA, 24.07.2024

## LEISTUNGSÜBERSICHT
Lieferung und Einbau von Faltwerktreppen F30 aus Stahl mit aufgesattelten Massivholzstufen.
Herstellung neuer Stufen aus Massivholz im Bereich Terrassen und Loggien im Innenbereich.

## ALLGEMEINE PROJEKTBESCHREIBUNG CHAU
Grundstück:
Chausseestraße 7, 10115 Berlin

Projekt Kürzel: CHAU

Dachgeschoss-Ausbau

Die Bebauung Chausseestraße 7 besteht aus Vorderhaus in Blockrandbebauung, Seitenflügel und Hinterhaus, mit zwei Höfen. Der erste Hinterhof ist unterkellert und besitz eine Kappendecke, die von ihrer Tragfähigkeit eingeschränkt ist.
Das gesamte Dachgeschoss soll ausgebaut werden.

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
Das 5-geschossige Gebäude ist in Ziegelbauweise mit Holzbalkendecken in den Obergeschossen und einer massiven Decke über dem Kellergeschoss errichtet. Die Flachdächer besitzen eine Bedachung aus Bitumendichtbahn. Das Gebäude und der Innenhof sind unterkellert, die Fassaden sind verputzt.

Das vorhandene Dach wird komplett abgetragen, wobei das neugeplante Dach die Dachneigung, die Trauf- und die Firsthöhe des Bestanddaches beibehält. Das neue Dach erhält eine extensive Begrünung

Kennzahlen:
Wohneinheiten Bestand  = 29 WE
Wohneinheiten Neu = 2 WE
Treppenhäuser = 3 Stück

Sonstiges:
Als Vorbereitung des Ausbaues ist eine Schwammsanierung und eine Balkenverstärkung erforderlich.

## ALLGEMEINE TECHNISCHE VORBEMERKUNGEN
01  Allgemeines
Anschlüsse für Wasser und Energie werden durch den AG in erforderlichem Maß auf dem Baufeld zur Verfügung gestellt. Die Kosten hierfür werden über einen in der Auftragsverhandlung festzulegenden Prozentsatz von der Schlussrechnungssumme in Abzug gebracht. Die Verteilung der Medien vom Übergabepunkt (z. B. Baustromverteiler des AG) bis zum Arbeitsplatz ist Sache des AN.

WC-Einrichtungen werden zur Verfügung gestellt, Abrechnung analog obigem Absatz. Tagesunterkünfte und Magazincontainer können durch den AG gegen eine im Verhandlungsgespräch noch zu vereinbarende Monatspauschale zur Verfügung gestellt werden.

Für vom AN selbst vorgesehene Lagerflächen u.ä. besteht generelle Abstimmungspflicht mit dem AG. Der AN kann ggf. aus Platzgründen keine eigenen Tagesunterkünfte, Magazincontainer, etc. aufstellen. Parkmöglichkeiten stehen auf dem Baufeld nur begrenzt zur Verfügung.

Durch die örtliche Bauleitung werden eine Baustellenordnung und der SiGe-Plan an den AN übergeben.

02  Angaben zur Ausführung
Die Baustelle ist vor Angebotsabgabe, spätestens jedoch vor Auftragsverhandlung durch den Bieter zu besichtigen. Alle sich aus den Örtlichkeiten ergebenden Aufwendungen sind einzukalkulieren.

Bei der Abwicklung der vertraglichen Leistungen hat der AN nur Personal einzusetzen, das vorher mit den notwendigen Sicherheitsbestimmungen, wie Unfallverhütungsvorschriften etc. vertraut gemacht wurde. Die Sicherheitsbestimmungen sind bei der Durchführung der Arbeiten einzuhalten. Baustellenführungspersonal, Vorarbeiter, etc. müssen der deutschen Sprache in Wort und Schrift mächtig sein! Vor Arbeitsbeginn ist dem AG das verantwortliche Führungspersonal und alle am Bau Beteiligten schriftlich zu benennen.

Der Einheitspreis des Angebotes ist maßgebend. Das gilt auch dann, wenn das Produkt aus Mengen und Einheitspreis fehlerhaft ist (z. B. auf Grund von Rechen- oder Eingabefehler). Sämtliche Einheitspreise sind Nettopreise. Die Mehrwertsteuer ist gesondert auszuweisen.

03  Neben- und Besondere Leistungen
Mit den Einheitspreisen abgegolten sind, wenn nachstehend nicht gesondert aufgeführt, das Einrichten, Vorhalten und Räumen der Baustelle incl. An- und Abfuhr aller für die Arbeiten erforderlichen Maschinen und Geräte, sowie alle Nebenleistungen und besonderen Leistungen, die zur restlosen Fertigstellung der Arbeiten notwendig sind.

04 Termine
Die mit der örtlichen Bauleitung abgesprochenen Zwischen- und Endtermine sind Vertragstermine und unbedingt einzuhalten. Sollten zur Einhaltung der vereinbarten Termine Überstunden erforderlich werden, erfolgt hierfür keine zusätzliche Vergütung.

05 Stundenlohnarbeiten
Arbeiten auf Nachweis dürfen nur für die gemäß Leistungsverzeichnis vorgesehene Leistung, und auf besondere Anweisung des Auftraggebers vor Arbeitsbeginn ausgeführt werden. Die Rapporte müssen arbeitstäglich zur Anerkennung vorgelegt werden. Verspätet vorgelegte Rapporte werden nicht anerkannt. Der AN verliert in diesem Fall seinen Vergütungsanspruch.
Die separat vereinbarten Stundenverrechnungssätze beinhalten sämtliche Lohnkosten, Sozialaufwendungen, Lohnnebenkosten und Allgemeine Geschäftskosten. Kosten für An- und Abfahrt, Aufsichtspersonal und Überstundenzuschläge werden nicht gesondert vergütet. Stundenlohnarbeiten werden nur angewendet, wenn auf der Grundlage der Urkalkulation kein Nachtragsangebot des AN zu Stande kommt.

06 Prüfpflicht des AN
Der Bieter ist verpflichtet, die im Leistungsverzeichnis beschriebenen Positionen auf Vollständigkeit, fachgerechte Ausführung und Eignung für den vorgesehenen Verwendungszweck zu überprüfen. Sollten sich hinsichtlich Verwendbarkeit zur Herstellung eines mangelfreien Werkes Bedenken gegen die Verwendung ergeben, so sind diese gegenüber dem AG so rechtzeitig geltend zu machen, dass aus hieraus resultierenden Materialwechseln keine Beeinträchtigen an Bauablauf und -fortschritt entstehen können. Sinnvolle oder notwendig erscheinende Änderungen oder Zusätze sind mit einer entsprechenden Begründung in einem Zusatzangebot einzureichen.

07 Verwendbarkeitsnachweis
Alle - auch die ausgeschriebenen - Produkte sind im Rahmen des Verwendbarkeitsnachweis per Prüfungszeugnis, Zeichnung, technischem Datenblatt des Herstellers usw. technisch zu bemustern. Alle Abweichungen von den ausgeschriebenen Produkten sind vom Bauherrn bzw. seinen Beauftragten zu genehmigen. Die Gleichwertigkeit ist vom AN nachzuweisen. Auch gestalterische Kriterien sind in die Gleichwertigkeitsbetrachtung mit einbezogen.

08 Mitwirkungspflicht Baukoordination
Der AN hat seine Arbeiten mit den sonstigen auf der Baustelle tätigen Unternehmen in Abstimmung mit dem AG so zu koordinieren, dass ein reibungsloser Ablauf der Arbeiten gewährleistet ist.

09 Sauberkeit Arbeitsplatz
Der Arbeitsplatz ist täglich sauber (besenrein) zu verlassen. Sollte der AN dieser Verpflichtung nicht nachkommen, ist der AG berechtigt, ohne weitere Vorankündigung die Beräumung / Säuberung der Arbeitsplätze durch Dritte zu veranlassen. Die daraus entstehenden Kosten trägt der AN.

## ZUSÄTZLICHE TECHNISCHE VORBEMERKUNGEN METALLBAU INNEN
Der sachliche Geltungsbereich ergibt sich ebenso wie die technische Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 4109 Schallschutz im Hochbau, Anforderungen und Nachweise
DIN 1055-2  Einwirkungen auf Tragwerke
DIN EN ISO12944  Beschichtungsstoffe- Korrosionsschutz von Stahlbauten durch Beschichtungssysteme
DIN 18 111-1 Türzargen - Stahlzargen - Teil 1: Standardzargen (1-schalig und 2 schalig) für gefälzte Türen in Mauerwerkswänden
und Ständerwerkswänden
DIN 18 111-4 Türzargen - Stahlzargen - Teil 4: Einbau von Stahlzargen
DIN EN ISO 8501 Vorbereitung von Stahloberflächen vor dem Auftragen von Beschichtungsstoffen

Merkblatt 405: Korrosionsschutz von Stahlkonstruktionen durch Beschichtungssysteme
Herausgeber: Stahl-Informations-Zentrum
Merkblatt 822: Die Verarbeitung von Edelstahl Rostfrei
Herausgeber: Informationsstelle Edelstahl Rostfrei
Merkblatt 823: Schweißen von Edelstahl Rostfrei
Herausgeber: Informationsstelle Edelstahl Rostfrei

Weiterhin gelten sämtliche europäischen und nationalen Vorschriften, Merkblätter, Stoff- und Prüfnormen usw. jeweils in ihrer aktuellen Fassung sowie die Herstellerverarbeitungsangaben, Zulassungen und Empfehlungen der jeweiligen Fachverbände.

## ZUSÄTZLICHE TECHNISCHE VORBEMERKUNGEN - TISCHLER
Der sachliche Geltungsbereich ergibt sich ebenso wie die technische Ausführung aus ATV:
DIN 18 355 Tischlerarbeiten und den anerkannten Regeln der Technik.

Ergänzend sind u.a. folgende ATV / DIN zu berücksichtigen:
ATV DIN 18 299  Allgemeine Regelungen für Bauarbeiten jeder Art
ATV DIN 18357  Beschlagarbeiten
ATV DIN 18361  Verglasungsarbeiten
ATV DIN 18363  Maler- und Lackierarbeiten- Beschichtungen
DIN EN 942  Holz in Tischlerarbeiten - Allgemeine Anforderungen
DIN 68 800  Holzschutz
DIN 4109 Schallschutz im Hochbau
DIN 18 101 Türen; Türen für den Wohnungsbau; Türblattgrößen, Bandsitz und Schlosssitz; Gegenseitige Abhängigkeit der Maße
DIN 18 111 Türzargen-Stahlzargen
DIN 18 251 Schlösser - Einsteckschlösser und Mehrfachverriegelungen - Begriffe und Maße
DIN 18 255 Baubeschläge- Türdrücker, Türschilder und Türrosetten
DIN 18 257 Baubeschläge- Schutzbeschläge - Begriffe, Maße, Anforderungen, Kennzeichnungen
RAL-RG 607/8
Tür- und Sicherheitstürbänder - Gütesicherung
VdS_Richtlinien 2113, 2156, 2201, 2225
Türschilder, Schließzylinder, Zylinderschlösser, Schließbleche
Herausgeber: VdS Schadenverhütung, Köln

Weiterhin gelten sämtliche europäischen und nationalen Vorschriften, Merkblätter, Stoff- und Prüfnormen usw. jeweils in ihrer aktuellen Fassung sowie die Herstellerverarbeitungsangaben, Zulassungen und Empfehlungen der jeweiligen Fachverbände.

## 3321 Tischlerarbeiten
Datum: 07.05.2024

### Titel 1 Faltwerktreppen und Innenstufen

#### Bereich 1.1 Vorbereitende Leistungen

**1.1.10 Werkplanung und Statik**
*** Pauschalposition
Dem Auftragnehmer werden nach Auftragserteilung
Übersichtszeichnungen übergeben.

Die weitere technische Bearbeitung, d. h. - Erstellen einer
Ausführungsstatik sowie Erstellung von Konstruktions- und
Detailplänen für alle in der Leistungsbeschreibung aufgeführten
Positionen / Teilleistungen:

- Abstimmung der Details mit dem AG bzw. mit dem
Architekten rechtzeitig vor Fertigungsbeginn
- örtliche Aufmaße
- Standsicherheitsnachweise
- Vorlage von Original-Muster der Geländerkonstruktionen sind
mit dieser Position komplett anzubieten.

Die mit dem Architekten abgestimmten Konstruktionspläne
und Muster sind vor Fertigungsbeginn bzw. vor
Materialbestellung dem AG zu übergeben bzw. auf dem Planserver
bereitzustellen.

Diese bedürfen der Freigabe durch den Auftraggeber.
Aus den Darstellungen müssen Konstruktion, Maße,
Einbau, Befestigung und Bauanschlüsse der Bauteile
sowie die Einbaufolge erkennbar sein (DIN 18360, Zif.3.1.1.3).

Sämtliche Materialien, Farbtöne usw. sind im Rahmen der Werkplanung
mit dem AG abzustimmen und von diesem freigeben zu lassen.
Menge: 1,000 psch

#### Bereich 1.2 Faltwerktreppen innen

**1.2.10 Faltwerktreppe, 16 Stg., F30, ohne Antritt**
Gerade Faltwerktreppe (ohne die ersten beiden Antrittsstufen)
als komplette Leistung gemäß Statik und Architektenplanung
(u. A. Detail 0095) als Stahlkonstruktion mit Holzbelag herstellen,
liefern und montieren, inkl. sämtlicher statisch erforderlich
werdenden Befestigungen, Stützen usw.

Inklusive Handlauf, Treppenwange, Stahlseilgeländer usw.
Anforderung:  feuerhemmend F30
Steigungen:  16 x 19,65/23cm (ohne die ersten beiden
Antrittsstufen und das untere Podest)
Breite:  ca. 95cm

Ausführung:
- Faltwerktreppe Stahlkonstruktion, Winkel Tritt-zu Setzstufe
schiefwinklig (79,15 Grad)
- aufgesattelte Massivholzstufen ca. 30mm stark, der
"Schiefwinkligkeit" der Stahlunterkonstruktion folgend
- Treppenwange (Massivholz wie Treppenstufen) an
der Attikawand angelehnt
- Stahlrahmen Stahlrahmen umlaufend (3-seitig) zur
Befestigung der Geländerstäbe
- Stahlgeländer - nicht tragend - als Rundstäbe zwischen
Stahlrahmen und Faltwerktreppe
- Handlauf (an der Trockenbauwand befestigt)
Trockenbauwand-Verstärkung Lage nach Bekanntgabe
der Befestigungspunkte
- 10/10 Holzstütze als zusätzliche Befestigung der
Treppenwange zur Übernahme der Vertikallasten.
- Wandhandlauf

Gesamte Stahlkonstruktion rostschutz grundiert und farbig
endbeschichtet im Farbton nach Wahl des AG.

Hinweis: Die Treppenwange im unteren Bereich sowie das untere
Podest, die zweite gerade Stufe und die erste, unterste "Podeststufe"
sind nachfolgend gesondert ausgeschrieben.

Richtmaterial:
Wange und Tritt- und Setzstufe: Eiche massiv, D=30mm
Richtmaterial Wandhandlauf: Eiche massiv, Rund, D=40mm

Ausführungsort:  1 x Vorderhaus und 1 x Hinterhaus

Detail:  0095, 0080
Menge: 2,000 Stck

**1.2.20 ZP, Stufe, unteres Antrittpodest, untere Treppenwange**
Unteres Zwischenpodest, 2. Stufe, unteres Antrittpodest und
untere Treppenwange passend zur vorbeschriebenen Treppe
herstellen, liefern und montieren als komplette Leistung.

Alle Ansichtsflächen geschlossen.
Materialien wie vor beschrieben.

1 x Antritt unten links (VH) und 1 x Antritt untern Rechts (HH)
unteres Zwischenpodest: B/L = 83,25/95cm
Stufe:  B = 83,25, Steigung 19,65/23cm
unteres Antrittpodest: 5-eckig, max. B/L = 83,25/83,25cm
untere Treppenwange: 5-eckig,
Abmessungen L/H: ca. 140/70cm

Detail:  0095
Menge: 2,000 Stck

#### Bereich 1.3 Innenstufen

*Hinweis: Stufen in Treppenverlängerung vor grossen Terrassen*

**1.3.10 Tritt- und Setzstufe, Massivholz, ca. 20/34cm, L=7,00m**
*** Bezugsbeschreibung
Tritt- und Setzstufe aus Massivholz (Eiche massiv, passend zur
vorbeschriebenen Faltwerktreppe), gemäß Werk- und
Architektenplanung herstellen, liefern und montieren.

Alle Ansichtsflächen geschlossen.
Materialien wie vor beschrieben.

Stufenlänge:  ca. 7,00m
Steigung:  ca. 20/34cm

Einbauort:  vor Fenstern an der Terrasse Vorderhaus in
Verlängerung der vorbeschriebenen Faltwerktreppe

siehe:
- Detail 0058, 0059
- Architektengrundrisse Vorderhaus und Quergebäude 5. OG,
Plannummern 0028 und 0029
Menge: 1,000 Stck

**1.3.20 Tritt- und Setzstufe, Massivholz, ca. 20/34cm, L=3,10m**
*** wie Position 1.3.10
Stufenlänge:  ca. 3,10m

Einbauort:  vor Fenster an der Terrasse Vorderhaus
im Schlafzimmer
Menge: 1,000 Stck

**1.3.30 Tritt- und Setzstufe, Massivholz, ca. 20/34cm, L=5,80m**
*** wie Position 1.3.10
Stufenlänge:  ca. 5,80m

Einbauort:  vor Fenstern an der Terrasse zum 2. Hof in
Verlängerung der vorbeschriebenen Faltwerktreppe
Menge: 1,000 Stck

**1.3.40 Tritt- und Setzstufe, Massivholz, ca. 20/34cm, L=1,40m**
*** wie Position 1.3.10
Stufenlänge:  ca. 1,40m

Einbauort:  vor Fenster an der Terrasse vor Fenstern an
der Terrasse zum 2. Hof im Zimmer 1
Menge: 1,000 Stck

*Hinweis: Stufen vor Loggien zum Innenhof*

**1.3.50 Tritt- und Setzstufe, Massivholz, ca. 13/9-26cm, L=1,80m**
*** Bezugsbeschreibung
Durchgehende BREITER WERDENDE Tritt- und Setzstufe
aus Massivholz (Eiche massiv, passend zur vorbeschriebenen
Faltwerktreppe), gemäß Werk- und Architektenplanung herstellen,
liefern und montieren.

Der Verlauf der Treppenstufe ist auf dem Grundriss 5. OG
zu erkennen.

Die Stufenbreite wechselt von ca. 9cm auf ca. 26cm;
die Verbreiterung ist "als Bogen" ausgeführt.

Alle Ansichtsflächen geschlossen.
Materialien wie vor beschrieben.

Breite Stufenseite 1 x links und 1 x rechts.
Stufenlänge gesamt: ca. 1,80m
Steigung:  ca. 13/9-26cm
Länge mit ca. 9cm:  ca. 1,00m
Länge mit ca. 26cm: ca. 0,80m

Einbauort:  vor Fenstern der Loggia WE Vorderhaus

siehe:
- Detail 0077, 0079, 0085
- Architektengrundriss Vorderhaus 5. OG
Menge: 2,000 Stck

**1.3.60 Tritt- und Setzstufe, Massivholz, ca. 13/9-26cm, L=2,70m**
*** wie Position 1.3.50
Stufenlänge gesamt: ca. 2,70m
Steigung:  ca. 13/9-26cm
Länge mit ca. 9cm:  ca. 1,35m
Länge mit ca. 26cm: ca. 1,35m

Einbauort: vor Fenster der Loggia WE Hinterhaus (Schlafzimmer)
Menge: 1,000 Stck

**1.3.70 Tritt- und Setzstufe, Massivholz, ca. 13/9-26cm, L=1,60m**
*** wie Position 1.3.50
Stufenlänge gesamt: ca. 1,60m
Steigung:  ca. 13/9-26cm
Länge mit ca. 9cm:  ca. 0,80m
Länge mit ca. 26cm: ca. 0,80m

Einbauort:  vor Fenster der Loggia WE Hinterhaus (Kochen)
Menge: 1,000 Stck
